# Bomba circuladora diseñada para sistemas de calefacción modelo Alpha 1 de Grundfos

- Propiedad del archivo: CONSTRUNARIO
- Formato: FIEBDC-3/2012
- Programa: Construnario Versión 3.51
- Fecha de los precios: 09/09/2022
- Divisa: EUR

**ALPHA1** u Bomba circuladora diseñada para sistemas de calefacción modelo Alpha 1 de Grundfos
Adecuado para: Calefacción edificación comercial Calefacción doméstica Calefacción industrial ALPHA1 es una bomba circuladora diseñada para sistemas de calefacción. La bomba incorpora control de presión diferencial y modo de curva constante. Una opción ideal para necesidades básicas de funcionalidad.
