# Sistema de osmosis inversa WTS Compact de Carel

- Propiedad del archivo: CONSTRUNARIO
- Formato: FIEBDC-3/2012
- Programa: Construnario Versión 3.51
- Fecha de los precios: 09/09/2022
- Divisa: EUR

**WTS Compact** u Sistema de osmosis inversa WTS Compact de Carel
El WTS Compact (Water Treatment System) es un sistema de ósmosis inversa para la desmineralización del agua: gracias al uso de membranas osmóticas específicas, el WTS es capaz de depurar el agua de todas las sustancias disueltas en ella, como sales minerales, cloruros, silicio, hierro e incluso microbios y bacterias. El agua producida (permeado) es pura, caracterizada por un valor de conductividad muy bajo y con características físicas, químicas y orgánicas adecuadas para humidificadores. WTS Compact está disponible en dos versiones: con bomba y sin bomba. La solución sin bomba minimiza las dimensiones; es adecuado cuando la presión de entrada es superior a 4 bar. La solución con bomba es más completa y robusta; está equipado con un cuadro eléctrico, los componentes están fijados en un panel de pared, tiene menos pérdida de carga en el circuito aguas abajo. Ambas versiones se combinan a un vaso de expansión, que debe colocarse en el circuito de aguas abajo y que tiene la función de equilibrar la presión del permeado de salida y suministrar la cantidad inicial necesaria para la primera puesta en marcha del humidificador.
