# Sonda pasiva de temperatura referencia NTC de Carel

- Propiedad del archivo: CONSTRUNARIO
- Formato: FIEBDC-3/2012
- Programa: Construnario Versión 3.51
- Fecha de los precios: 09/09/2022
- Divisa: EUR

**NTCCAR** u Sonda pasiva de temperatura referencia NTC de Carel
Las sondas pasivas de temperatura CAREL son los dispositivos que, conectados al control, proporcionan el valor de la resistencia, que es convertida en temperatura por el control electrónico. Son utilizadas en las aplicaciones del mercado HVAC/R y presentan una completa gama para satisfacer las distintas exigencias en cada instalación, y están fabricadas con materiales que garantizan una calidad constante. La gama incluye distintos modelos según las prestaciones del sistema y los campos de aplicación. Las sondas se diferencian por el tipo de sensor (NTC, PTC, PT1000), el tipo de capuchón, el grado de protección, la longitud de los cables, campo de trabajo y dimensiones mecánicas. También están disponibles modelos de sensores para uso hidrónico, para aplicar directamente sobre la tubería, que simplifican la fijación y aceleran la respuesta de lectura, mejorando el cableado de las unidades HVAC/R y mejorando las prestaciones.
