# Controlador inteligente referencia UCA ASD/2-Rack de Dorlet. Gestión del control de accesos, intrusión y control de horario

- Propiedad del archivo: CONSTRUNARIO
- Formato: FIEBDC-3/2012
- Programa: Construnario Versión 3.51
- Fecha de los precios: 12/09/2022
- Divisa: EUR

**D1221051** u Controlador inteligente referencia UCA ASD/2-Rack de Dorlet. Gestión del control de accesos, intrusión y control de horario
El controlador inteligente ASD/2 esta diseñado para interactuar entre los elementos de seguridad instalados en campo y el software de seguridad DASSnet™. Este controlador permite la gestión del control de accesos, intrusión y control de horario & asistencia a la vez. El controlador ASD/2 es completamente TCP/IP, permitiendo una comunicación en tiempo real con el servidor, instalarlo distribuidamente sin limitaciones sobre redes IP dedicadas o existentes y operar de modo autónomo, gracias una base de datos interna capaz de almacenar, procesar y validar información cuando la comunicación con el servidor no es posible. Todas las versiones del controlador ASD/2 incluyen caja con tamper de tapa, adaptador de red TCP/IP, opción de añadir batería UPS y fuente de alimentación. La versión ASD/2-G incluye tamper de caja y batería UPS. Todos los controladores soportan lectores de terceros fabricantes mediante protocolos clock&data, Wiegand 26, Wiegand 27, Wiegand 32, RS-232 (TTL), etc... cubriendo la practica totalidad del mercado.
