# Controlador de Led, referencia 2114196 de Farnell. Controlador de LED, ITE, ITE, 12 W, 12 V, 1 A, Tensión Constante, 90 V

- Propiedad del archivo: CONSTRUNARIO
- Formato: FIEBDC-3/2012
- Programa: Construnario Versión 3.51
- Fecha de los precios: 13/09/2022
- Divisa: EUR

**2114196** u Controlador de Led, referencia 2114196 de Farnell. Controlador de LED, ITE, ITE, 12 W, 12 V, 1 A, Tensión Constante, 90 V
La serie APV-12 es una fuente de alimentación conmutada de salida única de 12 W. Diseño de voltaje constante Protecciones contra cortocircuito/sobrecarga/sobretensión Caja de plástico completamente aislada Refrigeración por convección de aire libre Tamaño pequeño y compacto Pase LPS Adecuado para dispositivos de fijación relacionados con LED Alta fiabilidad
