# Generadores de aire caliente para combustible sólido, serie A-GR de Estufas Tomás

- Propiedad del archivo: CONSTRUNARIO
- Formato: FIEBDC-3/2012
- Programa: Construnario Versión 3.51
- Fecha de los precios: 12/09/2022
- Divisa: EUR

**SERIAGR** u Generadores de aire caliente para combustible sólido, serie A-GR de Estufas Tomás
- Intercambiador de calor de excepcional rendimiento - Tubería horizontal en acero inox - Cuerpo del generador y tubos de acero - Para quemar biomasa
