# Puerta seccional residencial, lisa con puerta peatonal en color de Gabia Metal

- Propiedad del archivo: CONSTRUNARIO
- Formato: FIEBDC-3/2012
- Programa: Construnario Versión 3.51
- Fecha de los precios: 12/09/2022
- Divisa: EUR

**SECCRES** m Puerta seccional residencial, lisa con puerta peatonal en color de Gabia Metal
La puerta seccional residencial de GABIA METAL está compuesta por paneles sándwich de alta calidad que ofrecen un gran aislamiento con 40 mm de espesor, rellenos en su interior de espuma aislante de poliuretano expandido de alta densidad, (40 KG/m3), las bisagras, portarrodillos y demás accesorios de acero zincado están certificados por el TÜV, cables y muelles cumplen con las normativas de máquinas específicas para cada caso. Todas nuestras puertas disponen de dispositivos especiales de seguridad en muelles. El dispositivo de protección contra rotura del cable en los casos pertinentes. Nuestros procesos de producción han obtenido la certificación exigida según normativa EN 13241-1:2003 según directiva 89/106/EEC. Le ofrecemos una amplia gama de paneles, en diferentes modelos y texturas, para dar a su garaje un aspecto único, de acuerdo con la arquitectura de su casa y su gusto personal.
