# Vidrio de control solar con capa de plata referencia SNX50 de la gama SunGuard® eXtraSelective de Guardian Glass

- Propiedad del archivo: CONSTRUNARIO
- Formato: FIEBDC-3/2012
- Programa: Construnario Versión 3.51
- Fecha de los precios: 12/09/2022
- Divisa: EUR

**EXTRASELE** m2 Vidrio de control solar con capa de plata referencia SNX50 de la gama SunGuard® eXtraSelective de Guardian Glass
Gracias a su selectividad de primera clase, eXtra Selective (SNX) 50 ayuda a reducir los costes energéticos al reducir la demanda de iluminación artificial, aire acondicionado y calefacción. Con un aspecto transparente, baja reflexión y color uniforme, es la opción ideal para fachadas completamente acristaladas. Ofrece un aislamiento térmico óptimo cuando se utiliza en una unidad estándar de doble acristalamiento.
