# Control ON/OFF para 16 unidades interiores

- Propiedad del archivo: CONSTRUNARIO
- Formato: FIEBDC-3/2012
- Programa: Construnario VersiĆ³n 3.51
- Fecha de los precios: 11/03/2014
- Divisa: EUR

**TCBCC163TLE2** u Control ON/OFF para 16 unidades interiores
Control marca Toshiba centralizado ON/OFF para 16 unidades interiores.
