# Columna seca, referencia BIF25 de Nuevas líneas de extinción. Bifurcación 25 x 25. Entrada rosca hembra 1½“

- Propiedad del archivo: CONSTRUNARIO
- Formato: FIEBDC-3/2012
- Programa: Construnario Versión 3.51
- Fecha de los precios: 13/09/2022
- Divisa: EUR

**BIF25** u Columna seca, referencia BIF25 de Nuevas líneas de extinción. Bifurcación 25 x 25. Entrada rosca hembra 1½“
Bifurcación con llaves de bola en cada salida. - Entrada: rosca interior 1½”. - Salida: 2 salidas rosca exterior 1”. - Cuerpo en aleación de aluminio fundido., pintado con poliéster rojo RAL3002. - Racores: Barcelona. - Posibilidad de racores Storz, Guillemin, Gost. - Presión de prueba: 25 bar.
