# Carro extintor de polvo móvil, referencia PI-50N de Nuevas líneas de extinción. 50kg

- Propiedad del archivo: CONSTRUNARIO
- Formato: FIEBDC-3/2012
- Programa: Construnario Versión 3.51
- Fecha de los precios: 13/09/2022
- Divisa: EUR

**PI-50N-** u Carro extintor de polvo móvil, referencia PI-50N de Nuevas líneas de extinción. 50kg
El carro extintor de polvo móvil ABC tiene múltiples aplicaciones, para clase A, B y C. El agente en polvo ABC aísla químicamente el combustible, sofoca e interrumpe la reacción de los incendios y no conduce la electricidad.
