# Rociador colgante, referencia SSC080CPS1 de Nuevas líneas de extinción. 57°C. Respuesta estándar y rápida

- Propiedad del archivo: CONSTRUNARIO
- Formato: FIEBDC-3/2012
- Programa: Construnario Versión 3.51
- Fecha de los precios: 13/09/2022
- Divisa: EUR

**SSC080CPS1** u Rociador colgante, referencia SSC080CPS1 de Nuevas líneas de extinción. 57°C. Respuesta estándar y rápida
Rociador colgante y montante. Respuesta estándar o rápida.
