# Mortero ignífugo para la protección estructural Pyrocrete 239 de Perlita y Vermiculita. Normativa UL

- Propiedad del archivo: CONSTRUNARIO
- Formato: FIEBDC-3/2012
- Programa: Construnario Versión 3.51
- Fecha de los precios: 15/09/2022
- Divisa: EUR

**PYROCRETE** m2 Mortero ignífugo para la protección estructural Pyrocrete 239 de Perlita y Vermiculita. Normativa UL
El mortero Pyrocrete 239 es un producto de media densidad, en base cemento, desarrollado especí?camente para la protección pasiva contra incendios del acero estructural, cubiertas, madera y estructuras de hormigón. Dispone de propiedades de aislamiento acústico. El mortero está ensayado en Underwriters Laboratories Inc., Estados Unidos, acorde a diferentes procedimientos de ensayo bajo normativa UL y ASTM (aislamiento acústico).Es apto tanto para interior como exterior. Este mortero proporciona una resistencia al fuego de hasta 240 minutos y un coeficiente de absorción acústica (NRC) hasta 0,75.
