# Motovariadores de la serie VAR de Pujol. Tamaños: 02, 03, 04, 05, 06, 07, 08

- Propiedad del archivo: CONSTRUNARIO
- Formato: FIEBDC-3/2012
- Programa: Construnario Versión 3.51
- Fecha de los precios: 15/09/2022
- Divisa: EUR

**VBC** u Motovariadores de la serie VAR de Pujol. Tamaños: 02, 03, 04, 05, 06, 07, 08
Con la gran fiabilidad acumulada en más de 45 años de experiencia, los motovariadores de la serie VAR representan una válida alternativa a los drives electrónicos y son de fácil uso y mantenimiento. La serie VBC de fundición incluye una amplia gama de modelos con brida, pies o en la versión compacta y está disponible en siete tamaños del 003 al 100, con árbol de entrada o en versión motorizada. Garantía: Dos años desde la fecha de entrega. CARACTERÍSTICAS: Tamaños: 02, 03, 04, 05, 06, 07, 08 Potencias hasta 9,2 kW Cajas de fundición gris G200 de resistencia elevada Ejes: acero 20MnCr5 (UNI8550) cmt tmp Órganos internos: acero 100Cr6 tratado térmicamente Revoluciones de salida con motor 4 polos: 190 ÷ 1000 Revoluciones de salida con motor 2 polos: 380 ÷ 2000 Revoluciones de salida con motor 6 polos: 122 ÷ 660 Valor de par máx. 144 Nm Funcionamiento silencioso, sin vibraciones Rendimiento elevado Rotación en ambos sentidos Posibilidad de colocar el volante de mando en ambos lados Desplazamiento número de revoluciones con carga máx. 5 % Sensibilidad de regulación: 0,5 rpm Pintados con polvo epoxi-poliéster azul RAL 5010
