# Falso techo acústico continuo StoSilent Distance de Sto. Placas de vidrio expandido reciclado. Acabado de revoco acústico

- Propiedad del archivo: CONSTRUNARIO
- Formato: FIEBDC-3/2012
- Programa: Construnario Versión 3.51
- Fecha de los precios: 15/09/2022
- Divisa: EUR

**StoSilent Distance** m2 Falso techo acústico continuo StoSilent Distance de Sto. Placas de vidrio expandido reciclado. Acabado de revoco acústico
Ámbito de aplicación Interiores Falsos techos y paredes Superficies curvas Apto en cuartos húmedos No recomendado en zonas al alcance de la mano No resiste las salpicaduras de agua Ambientes salinos se debe consultar Exteriores protegidos del agua bajo consulta
