# Sistema compuesto de aislamiento térmico Sto Therm Classic de Sto. Máxima resistencia a los impactos y golpes

- Propiedad del archivo: CONSTRUNARIO
- Formato: FIEBDC-3/2012
- Programa: Construnario Versión 3.51
- Fecha de los precios: 15/09/2022
- Divisa: EUR

**StoThermlas** m2 Sistema compuesto de aislamiento térmico Sto Therm Classic de Sto. Máxima resistencia a los impactos y golpes
Desde hace más de 4 décadas StoTherm Classic marca las pautas internacionales. El sistema compuesto de aislamiento térmico ha sido comprobado, desde sus inicios, en cuanto a máxima seguridad y longevidad y desde entonces ha experimentado un desarrollo continuo. Esta superioridad técnica, así como una superficie de referencia de casi 100 millones de metros cuadrados, producen confianza. Una confianza que está justificada por el mínimo índice de reclamaciones con diferencia en el mercado. La máxima resistencia a los impactos y golpes, diez veces superior a los sistemas minerales, las mejores propiedades aislantes y una elevada variedad de diseño son los puntos fuertes de StoTherm Classic. Para el aislamiento se utilizan paneles termoaislantes de espuma rígida de poliestireno, que disponen de muy buen coeficiente de conductividad térmica. Además de los revocos y pinturas para fachada permeables al vapor de agua, son posibles numerosos revestimientos decorativos como capa de acabado. Componentes de protección integrados contra algas y hongos completan el paquete de seguridad.
