# Ventiladores centrífugos de simple aspiración referencia TSA-SR de Tecnifan. Chapa de acero galvanizado Z-275

- Propiedad del archivo: CONSTRUNARIO
- Formato: FIEBDC-3/2012
- Programa: Construnario Versión 3.51
- Fecha de los precios: 04/11/2022
- Divisa: EUR

**TSASR** u Ventiladores centrífugos de simple aspiración referencia TSA-SR de Tecnifan. Chapa de acero galvanizado Z-275
Ventiladores centrífugos de simple aspiración fabricados en chapa de acero galvanizado Z-275, preparados para accionamiento por transmisión. La construcción de la serie pequeña (SR) semi-reforzada, se realiza con marcos. La estructura le confiere gran rigidez y facilita el montaje en cuatro orientaciones por mano. El rodete es de tipo acción con álabes insertos. Los rodamientos son del tipo rígido, de bolas autoalineables, herméticos y permanentemente engrasados.
