# Ventiladores centrífugos de simple aspiración, referencia KHLE de Tecnifan. Con rodete de reacción y carcasa

- Propiedad del archivo: CONSTRUNARIO
- Formato: FIEBDC-3/2012
- Programa: Construnario Versión 3.51
- Fecha de los precios: 04/11/2022
- Divisa: EUR

**KHLE** u Ventiladores centrífugos de simple aspiración, referencia KHLE de Tecnifan. Con rodete de reacción y carcasa
Ventiladores centrífugos de simple aspiración con rodete de reacción y carcasa, fabricados en acero resistente soldado y pintado con pintura epoxi resistente a la corrosión. Se fabrican con aislamiento ya sea con carcasas aisladas o con cerco acústico separado. Se fabrican en 15 tamaños del 200 al 1000.
