# Cerradura para puertas anti okupas, referencia Woku de Watchman Door

- Propiedad del archivo: CONSTRUNARIO
- Formato: FIEBDC-3/2012
- Programa: Construnario Versión 3.51
- Fecha de los precios: 15/09/2022
- Divisa: EUR

**WOKU** u Cerradura para puertas anti okupas, referencia Woku de Watchman Door
Cerradura motorizada de alta seguridad y conexión remota vía Bluetooth low energy con baterías de larga duración (hasta 2 años de autonomía). Esta cerradura ha estado especialmente diseñada para las puertas antiokupa de la empresa STM Seguridad. La cerradura wOku está equipada con: Control desde la App Alta seguridad Control de apertura, cierre y estado de la puerta (apertura remota) Usuario múltiple Control de accesos Sensor de detección de golpes y vibraciones Tamper interno de seguridad antiintrusión. Sistema de comunicación habla-escucha en caso de salto de alarma. Indicador del estado de la batería.
