# Sistema de acceso a zonas comunes de fácil instalación, referencia WGate de Watchman

- Propiedad del archivo: CONSTRUNARIO
- Formato: FIEBDC-3/2012
- Programa: Construnario Versión 3.51
- Fecha de los precios: 15/09/2022
- Divisa: EUR

**WGATE** u Sistema de acceso a zonas comunes de fácil instalación, referencia WGate de Watchman
Sistema de acceso a zonas comunes de fácil instalación que le permite la apertura de todo tipo de accesos desde su dispositivo móvil. El dispositivo wGate soporta hasta 30 productos vinculados y se comunica por Bluetooth y GPRS para enviar la señal de apertura del acceso mediante la App de Watchman Door. Tipos de accesos: Accesos comunitarios Puertas o barreras de parkings Ascensores
