# Pantalla Táctil (hasta 64 u.i.)

- Propiedad del archivo: CONSTRUNARIO
- Formato: FIEBDC-3/2012
- Programa: Construnario Versión 3.51
- Fecha de los precios: 11/03/2014
- Divisa: EUR

**BMSTP0641ACE** u Pantalla Táctil (hasta 64 u.i.)
Pantalla táctil marca Toshiba para controlar hasta 64 unidades interiores. Conexión a Interface de entradas/salidas digitales para alarmas de fuego, contactos de ventana, etc. Permite restringir niveles de libertad al mando individual desde el central. Control de arranque y parada. Gestión central/local. Ajuste de temperatura. Modo de funcionamiento en refrigeración, calefacción, sólo ventilación. Programación horaria individual semanal con días especiales. Histórico de alarmas. Monitorización de temperatura de la habitación, modo de funcionamiento, alarmas y programación.
