# Interface Modbus individual

- Propiedad del archivo: CONSTRUNARIO
- Formato: FIEBDC-3/2012
- Programa: Construnario Versión 3.51
- Fecha de los precios: 11/03/2014
- Divisa: EUR

**RBCFDP3PE** u Interface Modbus individual
Interface Modbus marca Toshiba para gestionar sistemas de climatización VRF e integración en el sistema de gestión del edificio. Hasta 8 unidades interiores en un solo grupo. Control analógico por voltaje 0-10 Vdc. Redundancia de unidades.
