# Interface Modbus

- Propiedad del archivo: CONSTRUNARIO
- Formato: FIEBDC-3/2012
- Programa: Construnario Versión 3.51
- Fecha de los precios: 11/03/2014
- Divisa: EUR

**TCBIFMB640TLE** u Interface Modbus
Interface Modbus marca Toshiba para gestionar sistemas de climatización VRF e integración en el sistema de gestión del edificio. Hasta 64 unidades interiores.
