# Servidor BACnet + software BACnet

- Propiedad del archivo: CONSTRUNARIO
- Formato: FIEBDC-3/2012
- Programa: Construnario Versión 3.51
- Fecha de los precios: 11/03/2014
- Divisa: EUR

**BMSLSV6E_N08E** u Servidor BACnet + software BACnet
Servidor BACnet marca Toshiba para le gestión de sistemas de climatización VRF e integración en el sistema de gestión del edificio. Conexión hasta 128 unidades interiores.
