# Servidor BACnet

- Propiedad del archivo: CONSTRUNARIO
- Formato: FIEBDC-3/2012
- Programa: Construnario Versión 3.51
- Fecha de los precios: 11/03/2014
- Divisa: EUR

**BMSLSV6E** u Servidor BACnet
Servidor BACnet marca Toshiba para le gestión de sistemas de climatización VRF e integración en el sistema de gestión del edificio.
