# Software Interactive Intelligence

- Propiedad del archivo: CONSTRUNARIO
- Formato: FIEBDC-3/2012
- Programa: Construnario Versión 3.51
- Fecha de los precios: 11/03/2014
- Divisa: EUR

**RBCWP1PE** u Software Interactive Intelligence
Software marca Toshiba de gestión de edificios con entorno grafico personalizable. Hasta 2048 unidades interiores. Permite restringir niveles de libertad al mando individual desde el central. Control de arranque y parada. Gestión central/local. Ajuste de temperatura. Modo de funcionamiento en refrigeración, calefacción, sólo ventilación. Monitorización de temperatura de la habitación, modo de funcionamiento.
