# Programador semanal

- Propiedad del archivo: CONSTRUNARIO
- Formato: FIEBDC-3/2012
- Programa: Construnario Versión 3.51
- Fecha de los precios: 11/03/2014
- Divisa: EUR

**TCBEXS21TLE** u Programador semanal
Programador semanal marca Toshiba funcionando como temporizador en diferentes configuraciones, conectado al controlador central o a los mandos locales. Control de arranque y parada. Diferentes ciclos para cada día. Encendido/Apagado 2 veces al día. Función de repetición. Función de restablecimiento. Programación verano / invierno. Función de omisión de días. Retención de memoria de hasta 72 horas después de corte de energía.
