# Adaptador TCC-Link

- Propiedad del archivo: CONSTRUNARIO
- Formato: FIEBDC-3/2012
- Programa: Construnario Versión 3.51
- Fecha de los precios: 11/03/2014
- Divisa: EUR

**TCBPCNT30TLE2** u Adaptador TCC-Link
Placa de conexión marca Toshiba para integración de sistemas 1x1 en un control centralizado. Permite la integración de sistemas Digital y Super Digital Inverter en una red de VRF (SMMS, SHRM y Mini-MMS).
