# Relé Interface para monitorización de consumos

- Propiedad del archivo: CONSTRUNARIO
- Formato: FIEBDC-3/2012
- Programa: Construnario Versión 3.51
- Fecha de los precios: 11/03/2014
- Divisa: EUR

**BMSIFWH5E** u Relé Interface para monitorización de consumos
Interface marca Toshiba para la monitorización de consumos. Conexión hasta 8 contadores de consumo con Smart Manager y pantalla táctil.
