# Interface de propósito general

- Propiedad del archivo: CONSTRUNARIO
- Formato: FIEBDC-3/2012
- Programa: Construnario Versión 3.51
- Fecha de los precios: 11/03/2014
- Divisa: EUR

**TCBIFCG1TLE** u Interface de propósito general
Interface marca Toshiba para la conexión de elementos externos a Smart Manager y pantalla táctil.
