# Interface GSM

- Propiedad del archivo: CONSTRUNARIO
- Formato: FIEBDC-3/2012
- Programa: Construnario Versión 3.51
- Fecha de los precios: 11/03/2014
- Divisa: EUR

**TCBIFGSM1E** u Interface GSM
Interface marca Toshiba para la gestión de unidades interiores a través de un teléfono GSM. Función de ON/OFF remoto a través de un mensaje SMS.
