# Placa de Unidad Exterior on/off remoto del sistema

- Propiedad del archivo: CONSTRUNARIO
- Formato: FIEBDC-3/2012
- Programa: Construnario Versión 3.51
- Fecha de los precios: 11/03/2014
- Divisa: EUR

**TCBPCMO4E** u Placa de Unidad Exterior on/off remoto del sistema
Placa marca Toshiba de control on/off remoto para la unidad exterior del sistema VRF marca Toshiba. Función de reducción de nivel sonoro (operación nocturna). Función de restricción de funcionamiento en frio o calor. Función de marcha/paro del ventilador exterior (protección contra la nieve).
