# Placa U.E. - Corte por pico de energía

- Propiedad del archivo: CONSTRUNARIO
- Formato: FIEBDC-3/2012
- Programa: Construnario Versión 3.51
- Fecha de los precios: 11/03/2014
- Divisa: EUR

**TCBPCDM4E** u Placa U.E. - Corte por pico de energía
Placa marca Toshiba para corte de unidades exteriores en situaciones de pico de energía.
