# Pintura mineral ecológica, apta tanto para interiores como exteriores, Calçpint de Unicmall

- Propiedad del archivo: CONSTRUNARIO
- Formato: FIEBDC-3/2012
- Programa: Construnario Versión 3.51
- Fecha de los precios: 21/09/2022
- Divisa: EUR

**CALPINT** kg Pintura mineral ecológica, apta tanto para interiores como exteriores, Calçpint de Unicmall
Calçpint es una pintura mineral de cal, para aplicar tanto en el interior como en el exterior. Debido a su composición mineral, a base de pasta de cal, material inerte seleccionado y pigmentos inorgánicos, la pintura de cal Calçpint experimenta el mismo proceso de carbonatación que cualquiera de los productos que utilizan la cal como aglomerante, de forma que los paramentos pintados con Calçpint quedan protegidos con una película protectora de carbonato cálcico, de aspecto mate y sedoso, que deja transpirar el paramento.
