# Colección de puertas batientes y correderas Flat Door de Artis

- Propiedad del archivo: CONSTRUNARIO
- Formato: FIEBDC-3/2012
- Programa: Construnario Versión 3.51
- Fecha de los precios: 22/09/2022
- Divisa: EUR

**FLATDOOR** u Colección de puertas batientes y correderas Flat Door de Artis
Puertas batientes y correderas (ciegas, de un vidrio enmarcado o de doble vidrio enmarcado) compatibles en cada una de las tipologías FLAT. El sistema, enmarca y define el conjunto de la mampara divisoria. Disponible en: -Puerta de una hoja ciega de 40 mm de espesor en acabado bilaminado, lacado o en madera natural. -Puerta de un vidrio templado de 6 mm enmarcada en aluminio acabado anodizado plata o lacado epoxi, con hoja de espesor total 40 mm. -Puerta doble vidrio templado de 4mm, enrasado y enmarcado en aluminio acabado anodizado plata o lacado epoxi, con hoja de espesor total 40 mm.
