# Accesorios Clavija tipo schuko IP67 2P TT 16A 220/230V - de IDE Electric

- Propiedad del archivo: CONSTRUNARIO
- Formato: FIEBDC-3/2012
- Programa: Construnario Versión 3.51
- Fecha de los precios: 06/06/2024
- Divisa: EUR

**00114** u Accesorios Clavija tipo schuko IP67 2P TT 16A 220/230V - de IDE Electric
Precio: 15.53
Materiales: Partes plásticas en poliamida. Contactos en aleación de cobre-zinc. Materiales plásticos libres de halógenos. Código EAN: 8431044001142 Código ETIM 6.0: EC000242
