# Bases combo 200/346-240/415V 32A-IP44 3P N T - de IDE Electric

- Propiedad del archivo: CONSTRUNARIO
- Formato: FIEBDC-3/2012
- Programa: Construnario Versión 3.51
- Fecha de los precios: 06/06/2024
- Divisa: EUR

**00316** u Bases combo 200/346-240/415V 32A-IP44 3P N T - de IDE Electric
Precio: 53.02
Materiales: Partes plásticas en poliamida. Contactos en aleación de cobre-zinc. Materiales plásticos libres de halógenos. Código EAN: 8431044003160 Código ETIM 6.0: EC001325
