# Base de empotrar 250V 16A-IP54 2P TT lateral Azul - de IDE Electric

- Propiedad del archivo: CONSTRUNARIO
- Formato: FIEBDC-3/2012
- Programa: Construnario Versión 3.51
- Fecha de los precios: 06/06/2024
- Divisa: EUR

**00452** u Base de empotrar 250V 16A-IP54 2P TT lateral Azul - de IDE Electric
Precio: 4.80
Materiales: Partes plásticas en poliamida. Contactos en aleación de cobre-zinc. Materiales plásticos libres de halógenos. Con obturador y tornillos. Con contacto de tronillos Tipo: SK54 LAT/CT. Certificado VDE. Código EAN: 8431044004525 Código ETIM 6.0: EC001325
