# Clavijas aéreas 100/130V 16A 3P T - de IDE Electric

- Propiedad del archivo: CONSTRUNARIO
- Formato: FIEBDC-3/2012
- Programa: Construnario Versión 3.51
- Fecha de los precios: 06/06/2024
- Divisa: EUR

**01102** u Clavijas aéreas 100/130V 16A 3P T - de IDE Electric
Precio: 16.79
Materiales: Partes plásticas en poliamida. Contactos en aleación de cobre-zinc. Materiales plásticos libres de halógenos. Código EAN: 8431044011028 Código ETIM 6.0: EC000140
