# Bases murales 57/100-75/130V 16A 3P N T - de IDE Electric

- Propiedad del archivo: CONSTRUNARIO
- Formato: FIEBDC-3/2012
- Programa: Construnario Versión 3.51
- Fecha de los precios: 06/06/2024
- Divisa: EUR

**01323** u Bases murales 57/100-75/130V 16A 3P N T - de IDE Electric
Precio: 18.53
Materiales: Partes plásticas en poliamida. Contactos en aleación de cobre-zinc. Materiales plásticos libres de halógenos. Certificado por VDE Código EAN: 8431044013237 Código ETIM 6.0: EC001321
