# Bases murales con raíl DIN IP67 100/130V 16A 2P T - de IDE Electric

- Propiedad del archivo: CONSTRUNARIO
- Formato: FIEBDC-3/2012
- Programa: Construnario Versión 3.51
- Fecha de los precios: 06/06/2024
- Divisa: EUR

**01841** u Bases murales con raíl DIN IP67 100/130V 16A 2P T - de IDE Electric
Precio: 160.45
Materiales: Partes plásticas en poliamida. Contactos en aleación de cobre-zinc. Materiales plásticos libres de halógenos. Código EAN: 8431044018416 Código ETIM 6.0: EC001324
