# Bases murales 120/208-144/250V 16A 3P N T - de IDE Electric

- Propiedad del archivo: CONSTRUNARIO
- Formato: FIEBDC-3/2012
- Programa: Construnario Versión 3.51
- Fecha de los precios: 06/06/2024
- Divisa: EUR

**02323** u Bases murales 120/208-144/250V 16A 3P N T - de IDE Electric
Precio: 17.97
Materiales: Partes plásticas en poliamida. Contactos en aleación de cobre-zinc. Materiales plásticos libres de halógenos. Certificado por VDE. Código EAN: 8431044023236 Código ETIM 6.0: EC001321
