# Bases aéreas 380/415v 63A 3P T con contacto piloto - de IDE Electric

- Propiedad del archivo: CONSTRUNARIO
- Formato: FIEBDC-3/2012
- Programa: Construnario Versión 3.51
- Fecha de los precios: 06/06/2024
- Divisa: EUR

**03752P** u Bases aéreas 380/415v 63A 3P T con contacto piloto - de IDE Electric
Precio: 65.50
Materiales: Partes plásticas en poliamida. Contactos en aleación de cobre-zinc. Materiales plásticos libres de halógenos. Con contacto piloto. Código EAN: 8431044037585 Código ETIM 6.0: EC001320
