# Bases aéreas 200/346-240/415V 63A 3P N T con contacto piloto - de IDE Electric

- Propiedad del archivo: CONSTRUNARIO
- Formato: FIEBDC-3/2012
- Programa: Construnario Versión 3.51
- Fecha de los precios: 06/06/2024
- Divisa: EUR

**03753P** u Bases aéreas 200/346-240/415V 63A 3P N T con contacto piloto - de IDE Electric
Precio: 47.74
Materiales: Partes plásticas en poliamida. Contactos en aleación de cobre-zinc. Materiales plásticos libres de halógenos. Con contacto piloto. Código EAN: 8431044037547 Código ETIM 6.0: EC001320
