# Bases empotrables inclinadas 200/346-240/415V 63A 3P N T - de IDE Electric

- Propiedad del archivo: CONSTRUNARIO
- Formato: FIEBDC-3/2012
- Programa: Construnario Versión 3.51
- Fecha de los precios: 06/06/2024
- Divisa: EUR

**03853** u Bases empotrables inclinadas 200/346-240/415V 63A 3P N T - de IDE Electric
Precio: 39.22
Materiales: Partes plásticas en poliamida. Contactos en aleación de cobre-zinc. Materiales plásticos libres de halógenos. Código EAN: 8431044038537 Código ETIM 6.0: EC001317
