# Inversores fase aéreos 32A 3P-T 380/415V IP44 - de IDE Electric

- Propiedad del archivo: CONSTRUNARIO
- Formato: FIEBDC-3/2012
- Programa: Construnario Versión 3.51
- Fecha de los precios: 06/06/2024
- Divisa: EUR

**08504** u Inversores fase aéreos 32A 3P-T 380/415V IP44 - de IDE Electric
Precio: 42.97
Materiales: Partes plásticas en poliamida. Contactos en aleación de cobre-zinc. Materiales plásticos libres de halógenos. Código EAN: 8431044085043 Código ETIM 6.0: EC000140
