# Cuadro provisional de obra de plástico, referencia 14889 de IDE. IP65. 1x9 módulos. Monofásico. 25 A - de IDE Electric

- Propiedad del archivo: CONSTRUNARIO
- Formato: FIEBDC-3/2012
- Programa: Construnario Versión 3.51
- Fecha de los precios: 06/06/2024
- Divisa: EUR

**14889** u Cuadro provisional de obra de plástico, referencia 14889 de IDE. IP65. 1x9 módulos. Monofásico. 25 A - de IDE Electric
Precio: 408.02
2 bases tipo Schuko; Seta Código EAN: 8431044407425 Código ETIM 8.0: EC000379
