# Central toma corriente Gris ventana transparente 297x504x177 - de IDE Electric

- Propiedad del archivo: CONSTRUNARIO
- Formato: FIEBDC-3/2012
- Programa: Construnario Versión 3.51
- Fecha de los precios: 06/06/2024
- Divisa: EUR

**1712GM_RR** u Central toma corriente Gris ventana transparente 297x504x177 - de IDE Electric
Precio: 145.06
MATERIALES LIBRES DE HALÓGENOS. Marco y base en ABS gris RAL 7035. Ventana transparente color Fumé con protección UV. IP67 - Superficie. Con barras de neutro y tierra. Código EAN: 8431044102023 Código ETIM 6.0: EC000379
