# Cierre con llave para la serie Gold-P de IDE - de IDE Electric

- Propiedad del archivo: CONSTRUNARIO
- Formato: FIEBDC-3/2012
- Programa: Construnario Versión 3.51
- Fecha de los precios: 06/06/2024
- Divisa: EUR

**22015** u Cierre con llave para la serie Gold-P de IDE - de IDE Electric
Precio: 6.53
Cierre con llave para la serie Gold-P Código EAN: 8431044202211 Código ETIM 8.0: EC000327
