# Soporte y regleta neutro y tierra GPS/GPE (18 mód), referencia 22032 de IDE, 2x(2+16 entradas) - de IDE Electric

- Propiedad del archivo: CONSTRUNARIO
- Formato: FIEBDC-3/2012
- Programa: Construnario Versión 3.51
- Fecha de los precios: 06/06/2024
- Divisa: EUR

| Código | Ud | Descripción | Precio |
|---|---|---|---|
| 22032 | u | Soporte y regleta neutro y tierra GPS/GPE (18 mód), referencia 22032 de IDE, 2x(2+16 entradas) - de IDE Electric | 13.94 |
